# Dacharbeiten Friesenstraße 20
Angebotsaufforderung (GAEB DA XML 3.2, DA83)
Projekt: 2026-...
Währung: EUR
Vergabeart: Öffentliche Ausschreibung
Erstellt mit: GXML Toolbox V3.2 R20140604, ORCA AVA 22.0 - Starter Edition 22.00.09, 27.07.2026

## Vorbemerkungen/ Vertragstexte
Dachsanierung Mehrfamilienhaus, Friesenstraße 20, 15738 Zeuthen

1. Bauvorhaben

1.1 Allgemeines und Bestandsbeschreibung

Bei dem bestehenden Wohngebäude in der Gemeinde Zeuthen handlt es sich um ein Mehrfamilienhaus aus
dem Jahr 1930. Das Gebäude verfügt über  3 Geschosse, ist voll unterkellert und der GK 4 zuzuordnen. .
Das Dach ist als Mansarddach ausgebildet. Die Eindeckung der Dachflächen erfolgte mit Dachziegeln.
Oberhalb der Frontspitze im 3. Obergeschoss (3. OG) wurdenFlachdachbereiche ausgebildet. Die
Flachdachbereiche sind mit einer bituminösen Abdichtung versehen.

1.2 Baumaßnahme und Umfang

Im Zuge der geplanten Baumaßnahme soll, zur Gewährleistung der Dichtheit des Gebäudes, die
Dacheindeckung erneuert werden.
Die Sanierung der Dachflächen beinhaltet dazu, neben der Erneuerung der Dachhaut, auch die Vergrößerung des Dachüberstandes durch den Einbau von Aufschieblingen und die Prüfung der vorh.
Holzquerschnitte (ggf. Verstärkung).
Unterhalb der Dacheindeckung befinden sich bewohnte Bereiche.  Daher ist im Zuge der Baumaßnahme
darauf zu achten, dass das Eindringen von Wasser durch offene Dachbereiche während der Bauarbeiten
ausgeschlossen wird.
Um dies sicherzustellen ist die Anordnung eines Wetterschutzdaches vorgesehen. Vor dem Verlassen der
Baustelle sind offene Dachbereiche zu schützen und die Entwässerung über Notabläufe gewährleistet ist.

Vom Bieter ist ein vollständiges Angebot für die Lieferung und fachgerechte, den anerkannten Regeln der
Technik, den gültigen DIN-Normen und sonstigen relevanten Gesetzen entsprechende, Ausführung der
angebotenen Leistung abzugeben.

Der Auftraggeber behält sich vor, einzelne Titel/ Positionen zu einem späteren Zeitpunkt oder gar nicht zu
beauftragen.

1.3 Zugänglichkeit und Brandschutz

Die Zugänge zum Mehrfamilienhaus sowie die erforderlichen Rettungswege müssen über die Bauzeit
gewährleistet bleiben.

2. Randbedingungen

Auf Belange der Nachbarschaft ist Rücksicht zu nehmen. Die Baustelleinrichtung kann auf dem Grundstück
erfolgen. Die Baustelleneinrichtung hat so zu erfolgen, dass jederzeit die Zufahrt zum Grundstück
gewährleistet ist. Die Baustelleneinrichtung ist im Vorfeld mit der Bauüberwachung abzustimmen.

An allen durch die Baustelle gefährdeten Bäumen einschließlich ihrem Wurzelbereich (=Krone+1,5m) ist
Baumschutz gemäß den behördlichen Vorgaben zu gewährleisten. Die BaumschutzVO ist einzuhalten.
Alle ggf. erforderlichen behördlichen Maßnahmen und Abstimmungen sind in die Einheitspreise mit
einzukalkulieren.

3. Ausführungszeitraum

Die Arbeiten sollen schnellstmöglich stattfinden. Die Gesamtausführungszeit beträgt ca. 12 Wochen. Die
Mieter des Gebäudes sollen nicht übermäßig durch die Bauarbeiten gestört werden (Arbeitszeiten siehe
Punkt 8.2).

4. Allgemeine technische Vertragsbedingungen
4.1 Ausführung der Leistung

Alle Maße sind am Bau zu kontrollieren. Ein örtliches Aufmaß gehört zum Leistungsumfang und ist
einzukalkulieren. Ergibt sich deshalb, weil der Auftragnehmer die Maße nicht geprüft und nicht am Bau
genommen hat, die Notwendigkeit von Änderungsarbeiten, so werden diese dem Auftragnehmer nicht
vergütet. Bei Abweichungen sind Architekt und Bauleiter unverzüglich in Kenntnis zu setzen.
Werk-und Montagepläne sind vom AN anzufertigen und rechtzeitig vor Fertigung der Elemente durch den
Architekten freigeben zu lassen. Die Einarbeitung von Korrekturen des AG/ Architekten in die Werkpläne
gehört zum Leistungsumfang. Prüfung durch den AG, Korrektur und finale Freigabe der Werkplanung sind
rechtzeitig für die Einhaltung des Terminplanes durch den AN zu veranlassen.

Mit der Abgabe dieses Leistungsverzeichnisses erklärt die anbietende Firma, dass sie sich über die örtlichen
und sachlichen Verhältnisse vor Abgabe des Angebots unterrichtet hat.

Ergeben sich bei der Prüfung der Örtlichkeiten, des LVs und der Zeichnungen Unklarheiten oder Bedenken
im Hinblick auf den Umfang oder die Art der vom Auftragnehmer zu erbringenden Leistungen, so hat der AN
den AG spätestens zum Zeitpunkt der Angebotsabgabe schriftlich klar darauf hinzuweisen. Unterlässt der
Auftragnehmer einen solchen Hinweis, so kann er aus Unklarheiten, Erschwernissen und Behinderungen, die
bei ordnungsgemäßer Untersuchung und Prüfung erkennbar waren, keine Forderungen herleiten.

Abweichung von der Leistungsbeschreibung, Nachträge, wesentliche Massenveränderungen sind nur nach
Nachtragsangebot und entsprechendem Auftrag durch den Auftraggeber durchzuführen. Gleiches gilt für das
Anfallen von Stundenlohnarbeiten. Diese sind vom AG vor Ausführung zu beauftragen. Die Bedingungen des
Hauptauftrages sowie die darin in Bezug genommenen Bestimmungen gelten auch für Zusatzaufträge, Nachträge und Stundenlohnarbeiten.

Der AN trägt selbst Sorge dafür, seine Mitarbeiter mit lesbaren, farbigen und maßstabsgerechten Bauplänen
auszustatten. Die Kosten dafür sind in die Einheitspreise einzukalkulieren.
Alle Leistungen sind einschl. der Bereitstellung und Vorhaltung erforderlicher Gerüste (auch über 2m Höhe),
Leitern, Handwerkszeuge, erforderliche Maschinen und Sicherungsmaßnahmen, zu kalkulieren. Der AN hat
ohne besondere Aufforderung und Vergütung alle erforderlichen Maßnahmen zum Schutz seiner Leistungen
gegen Verschlechterung und Beschädigung zu treffen und, soweit für die Durchführung seiner Leistungen
erforderlich, Schnee und Eis zu beseitigen. Der AN trägt die Gefahr bis zur Schlussabnahme.
Die Verkehrssicherung obliegt dem AN.

Die nachfolgend aufgeführten Arbeiten verstehen sich einschließlich sämtlicher Materialien, Montage-, Klein-
und Verbindungsmittel sowie dem Transport zur Verwendungsstelle. Baustelleneinrichtung/ Kranarbeiten
sind, soweit nicht gesondert aufgeführt, in die Einheitspreise einzukalkulieren.

Der Leistungsumfang beinhaltet alle Nebenleistungen gem. VOB, Teil C, sowie alle Leistungen, die zur
vertragsgemäßen Ausführung notwendig sind. Der AN versichert, dass in seinem Angebot alle Leistungen
enthalten sind, die zur ordnungsgemäßen, vollständigen, den Regeln der Technik, den DIN-Vorschriften und
den für diese Baumaßnahme relevanten Richtlinien entsprechenden, sachgerechten und termingerechten
Ausführung und zur Erfüllung der vertraglichen Verpflichtungen des AN notwendig sind.

Die in der Ausschreibung beschriebenen Fabrikate mit Typenbezeichnungen sind als Referenzfabrikat zu
verstehen. Es können gleichwertige Erzeugnisse alternativ angeboten werden. Auf jeden Fall sind die
angebotenen Fabrikate mit Typenbezeichnungen zu benennen. Werden bei Angebotsabgabe keine vom LV
abweichenden Fabrikate benannt, so ist das Fabrikat lt. Leitfabrikat bindend.

Zur Ausführung kommen ausschließlich DIN-gerechte, dem neuesten Stand der Technik entsprechende Baustoffe und Bauteile, die handelsüblich sind und über ein bauaufsichtliches Prüfzeugnis verfügen. Der AN hat dies auf Verlangen nachzuweisen.

Der Auftragnehmer hat dem Auftraggeber ohne besondere Vergütung für die Verwendung seiner Leistungen
erforderliche Bedienungsanleitungen, Wartung- und Pflegehinweise zu übergeben, und zwar spätestens bei
der Abnahme, ebenso wie Übereinstimmungsnachweise, Zulassungsbescheinigungen etc.

Der Auftragnehmer ist hinsichtlich der von ihm erbrachten Leistungen - soweit erforderlich - dazu verpflichtet,
das Bedienpersonal des Bauherrn und das Personal des Auftraggebrs einzuweisen und einzuarbeiten.

Für die Arbeiten gelten

- die derzeit gültigen DIN Vorschriften,
- die VOB (Teil B)
- baupolizeiliche und berufsgenossenschaftliche Auflagen
- behördliche Auflagen
- BbgBO
- Verordnung über Arbeitsstätten (ArbStättV)
- Unfallverhütungsvorschriften (DGUV)
- Gesetz zur Einsparung von Energie und zur Nutzung erneuerbarer Energien zur Wärme- und Kälteerzeugung in Gebäuden (GEG)
- die DVGW-Regelwerk
- VDE-Vorschriften
- VDI-Richtlinien
- die Erlasse des Landesamtes für Gesundheit und Sicherheit (LaGetSi)
- die BaumSchVO

Nach Beendigung der Baumaßnahme sind die Grundstücksflächen in den ursprünglichen Zustand zurückzusetzen. Für Schäden hat der AN aufzukommen.

4.2 Maße, Toleranzen:

Für die Ausführung der Arbeiten gelten die entsprechenden DIN-Vorschriften. Maßtoleranzen im Hochbau
DIN 18201, 18202 und 18203.

4.3 Bauleiter/Bauüberwachung

Der Auftragnehmer hat nach den entsprechenden Vorgaben einen verantwortlichen Bauleiter für diesen
Leistungsbereich als Fachbauleiter im Sinne der BbgBO zu stellen und während der gesamten Dauer seiner
Leistungen als Ansprechpratner bereitzuhalten. Sein Name ist dem Auftraggeber schriftl. mitzuteilen. Dem
Fachbauleiter obliegen insbesondere die in § 56 BbgBO, Abs. 1 geforderten Überwachungen der Schutz- u.
Sicherungsmaßnahmen.

Eine Baubesprechung findet 1x wöchentlich statt, alle Firmen müssen hierbei anwesend sein.

4.4 Bauablauf / Bauzeitenplan

Die Arbeiten sind vom Auftragnehmer in den gesetzten Fristen auszuführen. Die Reihenfolge für die zu
sanierenden Bereiche erfolgt nach Vorgabe der Bauüberwachnung und muss zwingend spätestens vor
Beginn der Arbeiten mit dem Auftraggeber bzw. mit der Bauüberwachung abgestimmt werden. Tage, an
denen aufgrund von extremen Witterungsbedingungen nicht gearbeitet werden kann, müssen schriftlich
angezeigt werden und führen zu einer verlängerten Bauzeit.

4.5 Abnahme

Die Abnahme hat förmlich zu erfolgen und ist vom AN nach Fertigstellung seiner Leistung zu beantragen.
§12 Nr. 5 der VOB/B wird ausdrücklich ausgeschlossen.
Für später unzugängliche Teile hat der AN den AG rechtzeitig zur technischen Abnahme aufzufordern. Die
technische Abnahme führt die rechtlichen Wirkungen einer Abnahme nicht herbei, sondern bereitet die
spätere endgültige Abnahme erst vor. Die rechtlichen Abnahmewirkungen treten erst ein, wenn das
Gesamtwerk nach §12 Nr. 1 oder selbständige Teilleistungen nach §12 N2. 2a VOB/B abgenommen sind.

4.6 Gewährleistung

Die Gewährleistungsfrist für die vom Auftragnehmer zu erbringende Leistung beträgt 4 Jahre, für
elektromotorische Teile zwei Jahre.

5. Vergütung, Umlagen

Bauwasser/ Baustrom wird auf dem Grundstück zur Verfügung gestellt. Die Entsorgung von Schutt- und
Verpackungsmaterial erfolgt durch den Verursacher in regelmäßigen Abständen, mind. 1x pro Woche.

6. Vertragsgrundlage

VOB Teil B, LV, Baupläne, ABau.

7. Besondere Vertragsbedingungen

7.1 Mitarbeiter

Der AN hat seine Mitarbeiter zur Benutzung der Bautoilette/ zugewiesenen Handwerker-Toilette aufzufordern.
Ein Alkoholverbot für alle am Bau tätigen Mitarbeiter gilt als vereinbart. Bei Zuwiderhandlung wird ein
Baustellenverbot ausgesprochen.

7.2 Arbeitszeiten

Die Regelarbeitszeit ist Montag bis Freitag von 7:00 bis 19:00 Uhr, Samstag von 9:00 bis 16:00 Uhr. bis
spätestens 20 Uhr (bzw 17:00 Uhr am Samstag) muss das Gelände verlassen werden. Längere
Arbeitszeiten müssen rechtzeitig beantragt und vom Bauleiter des AG genehmigt werden.

7.3 Baustellensicherung

Die Zugänge zum Fassadengerüst, zu Maschinen und Geräten sind gegen Zugriff Unbefugter zu sichern. Die
Zugänge der Baustelle sind beim Verlassen der Baustelle zu schließen.

7.4 Baustellenreinigung

Die Baustelle ist sauber zu halten. Schutt und Abfälle sind zu sammeln und regelmäßig und
eigenverantwortlich, mind. 1x wöchentlich, zu entsorgen. Verschmutzungen des Baugeländes und
öffentlicher Verkehrsflächen durch den AN sind auf seine Kosten zu beseitigen.
Kann Bauschutt und sonstiger Müll keinem AN eindeutig zugeordnet werden, werden die Kosten zur
Beseitigung des Bauschutts und Mülls ohne weitere Ankündigung zu gleichen Teilen auf die zu diesem
Zeitpunkt am Bau tätigen AN-Firmen verteilt.

Baubegehungen sind vor Angebotsabgabe mit dem AG oder der Bauleitung zu vereinbaren. Der AN erklärt,
sich vor Angebotsabgabe von allen örtlichen und sonstigen Verhältnissen, auch im Zusammenhang mit der
Durchführung seiner Arbeiten, genau unterrichtet zu haben.

Eine zentrale Baustelleneinrichtung ist auf der Baustelle nicht vorgesehen. Der individuelle Bedarf des AN ist
bei der Bauleitung anzumelden. Stellplätze für Container sowie Lagermöglichkeiten sind auf dem Grundstück
begrenzt vorhanden. Eine Zuweisung der Flächen erfolgt durch die Bauleitung.

7.5 Bautagesberichte

Bautagesberichte (Bautagebuch) sind der örtlichen Bauüberwachung regelmäßig, spätestens bei der
nächsten Baubesprechung, vom AN zur Kenntnisnahme vorzulegen. Die Bautagesberichte haben alle
relevanten Angaben zu enthalten.

## 01 Dacharbeiten Friesenstraße 20

### Titel 01 Baustelleneinrichtung

**01.1 Baustelleneinrichtung Hauptposition**
*** Pauschalposition
Einrichten, Vorhalten über die gesamte Bauzeit sowie
Räumen der Baustelle und Wiederherstellung des
Geländes einschl. Entfernung von Verunreinigungen,
mit folgenden in den Pauschalpreis einzurechnenden
Leistungen:
- Freimachen des Geländes
- Herrichten der erforderl. Lager- und Arbeitsplätze
- notwendige Geräte, Werkzeuge und Hilfsmittel,
  (Schuttrutsche, Bauaufzug, etc.)
- Material - und Lastenaufzüge
- evtl. erforderliche Winterbaumaßnahmen
- Material-Vorhaltekosten
- Lohnkosten
- Personalkosten
- alle sonstigen Kosten, die der Auftragnehmer zur
ordnungsgemäßen Durchführung der Bauaufgabe zu
erbringen hat;
- Sicherungsmaßnahmen insbesondere der Verkehrswege
auf und vor dem Grundstück,auf Zufahrten,
Bürgersteigen, einschl. Säuberung und Schneeräumung
usw.; für eine ausreichende Wegebeleuchtung ist zu
sorgen;

Leistungen, die der Auftraggeber über die oben
definierten Bereiche hinaus fordert, sind in den
nachfolgenden Positionen beschrieben und werden
gesondert vergütet.
Menge: 1,000 psch

**01.2 WC-Kabine bereitstellen**
WC-Kabine antransportieren, aufstellen und nach Beendigung der Bauarbeiten beseitigen. Nutzung durch die am Bau
beteiligten Firmen.
Regelmäßige Ver- und Entsorgung nach Erfordernis.
Ausstattung wie folgt:
- Innenleuchte
- Spiegel
- WC-Anlage und Wasserbecken mit Zubehör
Grundvorhaltezeit: vier Wochen
Menge: 1,000 St

**01.3 WC-Kabine vorhalten**
Vorhaltung der WC-Kabine
Menge: 8,000 StWo

**01.4 Sicherheits- und Gesundheitsschutzplan**
*** Pauschalposition
Erarbeitung eines Sicherheits- und Gesundheitsschutzplanes
(SiGe-Plan) nach RAB 31 und § 2 Abs. 3 der Baustellenverordnung (BaustellV) vom 10.Juni 1998, zuletzt geändert am
17.12.2025, einschl. der Erstellung der Vorankündigung gemäß
§ 2 Abs. 2 BaustellV und Übermittlung der zuständigen Behörde
(spätestens zwei Wochen vor Einrichtung der Baustelle).
Menge: 1,000 psch

**01.5 Koordinierung Sicherheits-/ Gesundheitsschutz**
*** Pauschalposition
Bestellung eines Koordinators und Umsetzen der Festlegung
des § 3 Abs. 3 der Baustellenverordnung vom 10.Juni 1998, zuletzt geändert am 17.12.2025, einschl. der Fortschreibung des SiGe-Planes gemäß RAB 31.
Menge: 1,000 psch

**01.6 Bauwasseranschluß**
*** Pauschalposition
*** Bedarfsposition ohne GB
Bauwasseranschlüsse in genügender Anzahl mit Wasseruhr,
ausreichend dimensioniert für die Versorgung des
gesamten Baustellenbetriebes, auch als Anschluß für
Fremdfirmen nutzbar, einrichten, vorhalten und nach
Fertigstellung des Bauwerks abbauen. Der Auftragnehmer
hat die behördlichen Anträge für die Einrichtung und
Beseitigung der Anlage ohne Mitwirkung des Auftraggebers zu
stellen, Gebühren und Nebenkosten sind im Pauschalpreis
einzurechnen.
Menge: 1,000 psch

**01.7 Baustromanschluß**
*** Pauschalposition
*** Bedarfsposition ohne GB
Baustromanschlüsse in genügender Anzahl, ausreichend
dimensioniert und abgesichert, auch als Anschluß  für
Fremdfirmen nutzbar, einrichten, vorhalten und nach
Fertigstellung des Bauwerks abbauen; Der Auftragnehmer
hat die behördlichen Anträge für Einrichtung und
Beseitigung der Anlage zu stellen, ohne Mitwirken des
Auftraggebers.
Gebühren und Nebenkosten sind im Pauschalpreis
einzurechnen.
Menge: 1,000 psch

**01.8 Fußboden mit Folie/Platte abdecken**
*** Bedarfsposition ohne GB
Fußboden schützen durch das Abdecken mit Material, das
keine Schwitzwasserbildung hervorruft und darüber mit
dicht gestoßenen Schal- oder Holzspanplatten; incl.
wieder Entfernen der Abdeckung.
Ort:Zuwegung/ Gehwege nach Erfordernis
Menge: 1,000 m²

**01.9 Bauzaun, Stahlrahmen (mobil), 2,00 m**
*** Bedarfsposition ohne GB
Bauzaun aus mobilen Stahlrahmenelementen mit
Rundstahlfüllstäben, Stützenfüße aus Beton einschl.
sämtlicher Verbindungen, Kupplungen ect. aufstellen,
vorhalten und nach Abschluß der Bauarbeiten wieder
abbauen.
Zaunhöhe : 2,00 m
Grundvorhaltezeit: vier Wochen
Menge: 1,000 m

**01.10 Bauzaun vorhalten**
*** Bedarfsposition ohne GB
Vorhaltung des vorbeschr. Bauzaunes
Menge: 1,000 mWo

**01.11 Stundensatz Facharbeiter**
Arbeiten, welche nicht in den Positionen erfast sind
und gegen Nachweis, auf besondere Anweisung der
Bauleitung zur Ausführung kommen:
Facharbeiter
Menge: 1,000 h

**01.12 Stundensatz Helfer**
Arbeiten, welche nicht in den Positionen erfasst sind
und gegen Nachweis, auf besondere Anweisung der
Bauleitung zur Ausführung kommen:
Bauhelfer
Menge: 1,000 h

### Titel 02 Gerüstarbeiten

**02.1 statischer Nachweis Gerüst**
*** Pauschalposition
Erstellung des statischen Nachweises für die Standfestigkeit des Wetterschutzdaches und des Fassadengerüstes.
Menge: 1,000 psch

**02.2 Fassadengerüst als Metallgerüst**
Stahlrohr-Fassadengerüst, mehrteilig, aufbauen,
vorhalten und beseitigen; bestehend aus Gerüstlagen,
von jeweils 2,0 m aufwärts gestaffelt, einschl. der
fest angebrachten erforderlichen Etagenleitern.
und der Ausbildung als Auflagergerüst (Stützgerüst) für das Wetterschutzdach.
Fabrikat :PERI, o.glw.
Angeb. Fabrikat:
Die Gerüstanker sind ausreichend lang zu wählen und sind
beim Abbau des Gerüstes zu entfernen. Die Löcher sind
fachgerecht in der Farbe der Oberflächenbeschichtung
dicht und vollvolumig zu schließen
Die Ausführung ist nach den Vorschriften der DIN 4420,
der Gerüstordnung, den Vorschriften der
Bauberufsgenossenschaft und den geltenden baupolizeilichen
Vorschriften zu erstellen;
Höhe : bis ca. 12 m ü. Gelände
Gerüstbreite : mind. 0,80 m
Verkehrslast : 3 kN/m2 (300 kg/m2)
Menge: 760,000 m²

**02.3 auskragendes Schutzdach**
Passantenschutzdach, auskragend an Arbeitsgerüsten in der
ersten Gerüstebene, im Bereich von Hauseingängen,
Zuwegungen usw., staub- und regendicht durch oberseitig
befestigte PE-Foliesamt seitlicher Aufkantung und Aufbohlung,
einschl. der Vorhaltung über die gesamte Bauzeit.
Menge: 12,000 m

**02.4 Zulage Gerüstturm**
Zulage zum vorbeschr. Stahlrohr-Fassadengerüst
für die Lieferung, Aufbau, Vorhaltung und Beseitigung
eines Gerüsttreppenturmes nach DIN EN 12811-1
als Aufstieg zum erreichen hochgelegener Arbeitsplätze.
freistehend, am Gebäude verankert, einschließlich
Außen- und Innengeländer mit entsprechenden
Halterungen,
Höhe : bis ca. 14 m ü. Gelände
Verkehrslast: 3 kN/m2 (300 kg/m2)
Fabrikat :PERI, o.glw.
Angeb. Fabrikat:
Menge: 1,000 St

**02.5 Fassadengerüst vorhalten**
Vorhaltung des vorbeschr. Fassadengerüstes aus Metall.
Menge: 9120,000 m²Wo

**02.6 Gerüstturm vorhalten**
Vorhaltung des vorbeschr. Gerüstturmes aus Metall.
Menge: 12,000 StWo

**02.7 Wetterschutzdach**
Wetterschutzdach - Gerüstdachkonstruktion
aus systemgebundenen Bauteilen, Ausbildung als Satteldach
Erstellung nach TRBS 2121-1, Aufbau- und
Verwendungsanleitung und statischem Nachweis,
Abdeckung mit Plane auf Fachwerkbindersystem
Öffnung der Planenbekleidung möglich zur Andienung bei
Kranbetrieb.
Kederplane aufrollbar, Laufsteg am Sparrenfeld,
Spannweite über 20 m,
Dachneigung über 35 Grad, in Teilabschnitten verschiebbar,
auf Auflagergerüst,
Ausführung gemäß Planung und Leistungsbeschreibung,
Fabrikat: PERI UP Flex Wetterschutzdach LGS o. glw.
Angeb. Fabr.:
Menge: 270,000 m²

**02.8 Vorhaltung Wetterschutzdach**
Vorhaltung des vorbeschr. Wetterschutzdaches auf Fassadengerüst; Verlängerung der
Gebrauchsüberlassung.
Menge: 3240,000 m²Wo

**02.9 Gerüstverbreiterung innen/außen**
Gerüstverbreiterung innen/außen; .
Arbeitslage :  m ü. Gelände
Belagsbreite: 0,80 m
Menge: 56,000 m

**02.10 Gerüstverbreiterung innen/außen, Verlängerung**
Gerüstverbreiterung innen/außen; Verlängerung der
Gebrauchsüberlassung.
Menge: 665,000 mWo

**02.11 Überbrückung, l=5,00 m**
Überbrückung in vorbeschriebenem Gerüst nach Wahl des
AN herstellen, Breite bis 80 cm, einschl. Gerüstlage
in Überbrückungshöhe, einschl. aller erf.
Nebenarbeiten und Befestigungsmittel;
Länge der Überbrückung: ca. 5,00 m
Belagsbreite: 0,80 m
Menge: 1,000 St

**02.12 Überbrückung, l=5,00 m, Verlängerung**
Überbrückung; Verlängerung der Gebrauchsüberlassung.
Menge: 12,000 StWo

### Titel 03 Abbrucharbeiten

**03.1 PAK-haltige Dachabdichtung**
PAK-haltige, mehrlagige Dachabdichtung entsprechend
den einschlägigen Normen wie der TRGS 524 abbrechen,
anfallende Materialien fachgerecht sichern, verpacken
und entsorgen.
Die ordnungsgemäße Entsorgung ist nachzuweisen.
Ort: Flachdach
Menge: 20,000 m²

**03.2 Dachschalung ausbauen**
Vorh. Dachschalung, d= 30 mm, ausbauen und fachgerecht
entsorgen.
Die ordnungsgemäße Entsorgung ist nachzuweisen!
Menge: 20,000 m²

**03.3 Abriss Dämmung (KMF-belastet)**
Vorhandene Wärmedämmung, KMF-belastet, aus den Gefachbereichen herausnehmen, in Big Bag´s verpacken und fachgerecht entsorgen, incl. Entsorgung und Deponiegebühr.
Die ordnungsgemäße Entsorgung ist nachzuweisen!
Menge: 20,000 m²

**03.4 Schornsteinmauerwerk abbrechen**
Schornsteinmauerwerk bis unter Dach abbrechen
(Rauchrohre werden übermessen), incl. Schuttbeseitigung.
Anfallende Materialien trennen, verladen in Müllcontainer,
einschl. Abfuhr mit Kippgebühren.
Die ordnungsgemäße Entsorgung ist nachzuweisen!
Menge: 3,000 m³

**03.5 Betonabdeckung, C 12/15, incl. Schalung**
Beton liefern und auf mitzuliefernder, verlorener
Schalung zur Abdeckung der Schornsteinzüge aus
Ortbeton fachgerecht einbauen.
Dicke: 10 cm
Beton: C 12/15
Menge: 1,500 m²

**03.6 Dacheindeckung abbrechen,**
Abbruch des alten Dachbelages aus Betondachsteinen
und/oder Tonziegeln, incl. Lattungen, An- oder
Abschlussverblechungen sowie Windrispenband.
Anfallende Materialien trennen, verladen in
Müllcontainer, einschl. Abfuhr mit Kippgebühren.
Die ordnungsgemäße Entsorgung ist nachzuweisen!
Menge: 250,000 m²

**03.7 Blech bis Z 400 entfernen**
Bleche wie Winkelkehle, Wandanschluß, Verwahrung, einschl.
aller Befestigungsmittel, etc, bis 400 mm Zuschnitt entfernen,
verladen in Müllcontainer, einschl. Abfuhr, Entsorgung und
Deponiegebühr mit Kippgebühren.
Die ordnungsgemäße Entsorgung ist nachzuweisen!
Menge: 45,000 m

**03.8 Schornsteinfeger-Laufrost abbauen**
Schornsteinfeger-Laufrost oder -bohlen, einschl. Stützen
abbauen,
Anfallende Materialien trennen, verladen in Müllcontainer,
einschl. Abfuhr mit Kippgebühren.
Die ordnungsgemäße Entsorgung ist nachzuweisen!
Menge: 5,000 m

**03.9 Schneefanggitter abbrechen, entsorgen**
Aufnehmen der vorh. Schneefanggitter aus Titan-Zinkblech,
einschl. der Stützen
Anfallende Materialien trennen, verladen in Müllcontainer,
einschl. Abfuhr mit Kippgebühren.
Die ordnungsgemäße Entsorgung ist nachzuweisen!
Menge: 38,000 m

**03.10 Dachluke/-fenster bis 400/400 mm entfernen**
Dachluke oder Dachausstiegsfenster entfernen,
Anfallende Materialien trennen, verladen in
Müllcontainer, einschl. Abfuhr mit Kippgebühren.
Die ordnungsgemäße Entsorgung ist nachzuweisen! i
ncl. Entsorgung und Deponiegebühr.
Größe: bis 400/400 mm
Menge: 6,000 St

**03.11 Dachrinnen und Fallrohre abbauen**
Vorhandene Dachrinnen und Fallrohre einschl. der Befestigungselemente (Rinnenscharblech, Rinnen-Endstücke,
Rinnen-Dehner, Einhängstutzen, Laubfangkörbe,
Fallrohrbogen), abbauen  und nach Wahl des
Auftragnehmers entsorgen.
Anfallende Materialien trennen, verladen in Müllcontainer,
einschl. Abfuhr mit Kippgebühren.
Die ordnungsgemäße Entsorgung ist nachzuweisen!
Menge: 118,000 m

**03.12 Dachausstieg bis 550/800 entfernen**
Dachluke oder Dachausstiegsfenster entfernen, incl.
Entsorgung und Deponiegebühr.
Die ordnungsgemäße Entsorgung ist nachzuweisen!
Größe: bis 550/800 mm
Menge: 1,000 St

**03.13 Wasserabweiser, behelfsmäßig**
Wasserabweiser, behelfsmäßig, aus Fallrohrleitung, schräg
mind. 50 cm über das Gerüst hinausführen, zur Ableitung von
Regenwasser während der Bauzeit, incl. Vorhaltung und Abbau.
Menge: 8,000 St

### Titel 04 Zimmererarbeiten

**04.1 Sparren aufdoppeln, 100/120 mm**
vorhandene Dachsparren im Innenbereich zur Gewährleistung
der erf. Einbauhöhe der Dämmung, durch aufbringen von
Holzquerschnitten, auf vorh. Holzkonstruktion, aufdoppeln, sodass der Querschnitt um 120 mm erhöht wird, einschl. aller
erf. Befestigungsmittel
Holzquerschnitt, b/h: 100/120 mm
Nagelanschluss: Winkelverbinder, e= 15 cm
Hölzer bestehend aus Nadelholz, DIN 4074, C24,  der Sortierklasse S10/ MS10, incl. des chem. Holzschutzes
nach DIN 68800.
Einzellänge: bis 300 cm
Ort: Mansarde
Menge: 50,000 m²

**04.2 Aufschieblinge**
Aufschieblinge an der Traufe aus keilförmig zugeschnittenem Nadelholz liefern, auf den Sparren anbringen sowie mit korrosionsgeschützten Nägeln oder Schrauben befestigen.
Nadelholz, DIN 4074, C24,  der Sortierklasse S10/ MS10, incl. des chem. Holzschutzes nach DIN 68800.
b/h: 10/14 cm
Länge: bis 1,00 m
Menge: 48,000 St

**04.3 Windrispenband,feuerverzinkt,60x3,0mm**
Windrispenband aus feuerverzinktem Stahlblech liefern und zur
Aussteifung von Dachkonstruktion, Holzbalkendecke oder
(Wandscheibe einbauen, einschl. der Verankerung im
Randbereich sowie aller erf. Befestigungsmittel.
Querschnitt : 60 x 3,0 mm
Angeb. Fabrikat:
Menge: 145,000 m

**04.4 Schalung (N+F,einseit.gehobelt)**
Schalung aus Nut- und Federbrettern, einseitig gehobelt, nach
Din 4074-1, mit verdeckter Nagelung aus verzinkten Nägeln
einschl. aller Paß- und Randleisten sowie Unterfütterungen für
die Reparatur und Erweiterung des Traufkastens liefern und
fachgerecht einbauen, incl. des Imprägnierens der Schalung vor
dem Einbau mit einem zugelassenem und geprüften
Holzschutzmittel (DIN 68800) nach Prüfklasse P+Iv.
Sortierklasse : S 10/ MS 10
Brettdicke : 22 mm
Brettbreite: 10 - 12 cm
Einbauort: Dachkasten
Menge: 30,000 m²

**04.5 Mehraufwand Gefälleausbildung**
Der Leistungsumfang umfasst den konischen Zuschnitt von
Konstruktionshölzern (b/h: 100/ 30-60 mm)
zur Ausbildung eines 1,5 prozentigem Gefälles der
Dachneigung im Flachdachbereich unterhalb der
neueinzubauenden Dachschalung in den Flachdachbereichen.
Sämtliche Befestigungsmittel sowie alle erforderlichen Zuschnitt- und Anschlussarbeiten sind im Leistungsumfang enthalten.
Abstand der Deckenbalken: 0,90 m
Balkenlänge: ca. 2,50 m
Menge: 20,000 m²

**04.6 OSB-Platte als Scheibe, d=30 mm**
OSB-Platte nach EN 300 liefern und als konstruktive Scheibe
nach Din 1052-1 verlegen, incl. aller erf. Befestigungsmittel.
Klassifizierung: OSB-3
Plattendicke: 30 mm
Einbauort: Flachdach
Menge: 20,000 m²

**04.7 Holzbauteile, außen, lasieren**
vorh. Holzbauteile im Außenbereich reinigen,
Altbeschichtung anschleifen. Holzbauteile lasieren mit
Anstrichaufbau wie folgt:
- Grundanstrich mit Naturharzölimprägnierung, satt
auftragen, naß in naß, Überstand gegebenenfalls
abnehmen
- 1. Zwischenanstrich mit Naturharzöllasur, abgetönt
(mind. 7 %, UV-Schutz)
- Schlußanstrich mit Naturharzöllasur
Farbe: nach Wahl des AG (Farbton gem. NCS-Farbsystem)
Angeb. Fabrikat:
Menge: 30,000 m²

### Titel 05 Dacharbeiten

**05.1 Dachabdichtung einsch. Grundierung**
Abdichtung, bestehend aus einer nahtverschweissbaren
elastomeren Dichtungsbahn auf Basis
EPDM mit Glasgelegeeinlage und selbstklebender
Unterschicht mit Trennfolie, wurzelfest, CE-Kennzeichnung
nach ETA, zertifiziert und fremdüberwacht durch
MPA NRW, aufkleben.
Die Naht- und Stossüberdeckungen werden nach
Herstellervorschrift in einer Breite von mind. 4 cm
mit einem Heissluftautomaten verschweisst.
Vorher Grundierung FG 40 auf der trockenen und
gesäuberten Oberfläche vollflächig aufbringen.
Untergrund: Holzschalung
Verbrauch FG 35 Grundierung FG: 100 g/m²
Überlappbreite der Bahnen: 5 cm
Bahnenbezeichnung nach DIN 20000-201:
DE/E1 EPDM-BV-V-GG-1,6-SK
Bahnenbezeichnung nach DIN 20000-202:
BA/MSB-nQ EPDM-BV-V-GG-1,6-SK
Bahnengeometrie:
- Nenndicke: 2,5 mm
- Bahnenbreite: 1,00 m
Brandverhalten:
- Baustoffklasse B 2 bzw. Euroklasse E
- Harte Bedachung nach DIN 4102, Teil 7 sowie
B roof (t1), (t2) und (t3) nach DIN V EN V 1187
ausgewählte Stoffkennwerte:
- weichmacher- und schrumpffrei
- Wasserdichtigkeit einschl. im Nahtbereich mind. 6 bar
Zuordnung gemäß DIN 18531:
- höchste Eigenschaftsklasse E 1
- höchste Anwendungskategorie K 2
Fabrikat Grundierung: FG 35
Einbauort: Flachdach
Fabrikat Dichtungsbahn: RESITRIX SKW Full Bond, o.glw.
Angeb. Fabrikat:
Menge: 20,000 m²

**05.2 Kehlleisten,Wärmedämm.PS-, Hartsch,10/5cm**
Kehlleisten aus Polystyrol-Hartschaum im Bereich der
Wandanschlüsse als Dreiecks-Kehlleisten vollflächig
verkleben.
Unterlage :
WLG : 040
Geforderte Baustoffklasse: B1
Schenkellänge : 10/5 cm
Einbauort: Flachdach
Angeb. Fabrikat :
Menge: 8,000 m

**05.3 Dachhaut hochführen, bis 30cm**
Dachhaut an Gebäudeaußenwand hochführen, incl.
mechanischer Befestigung unter Beachtung der erforderlichen
Entspannung, einschl. aller erf. Nebenleistungen wie
Eckausbildungen, etc.
Einbauort: Flachdach
Anschlusshöhe: bis 30 cm
Menge: 8,000 m

**05.4 Anschluss Flachdach zum Steildach, B=5.00 m**
Herstellen des Anschlusses zwischen Flachdach und Steildach
wie folgt:
- Untergrund reinigen
- aufbringen eines Dämmstoffkeils (b/h: ca. 10/3 cm) incl. der erf. Befestigung (Untergrund: vorh. bituminöse Abdichtung)
- Grundierung
- eindichten des Dämmstoffkeils mit einer 2-lagigen, nahtverschweissbaren bituminösen, elastomeren
Dichtungsbahn mit Glasgewebeeinlage, incl. aller erf. Anschlüsse
- mechanische Sicherung der Dachabdichtung
Breite: 5.50 m
Menge: 2,000 St

**05.5 Holzlattung innen, 30/50 mm, 350 mm**
Traglattung für Wärmedämmung bestehend aus Nadelholz
DIN 4074, C24,  der Sortierklasse S10/ MS10, mit einem
Lattenquerschnitt von 30/50 mm auf vorh.
Holzunterkonstruktion aufbringen und mit verzinkten
Drahtstiften befestigen, incl. des chem. Holzschutzes
nach DIN 68800.
Lattenabstand: ca. 350 mm
Ort: Mansarde
Menge: 50,000 m²

**05.6 Herstellung einer luftdichten Ebene**
Dampfbremse und luftdichte Schicht von außen in den
Sparren- und Binderfeldern normgerecht herstellen wie folgt:

feuchtevariable Klimamembran (sd = 0,3 - 5,0 m) auf
Polyamidbasis (verstärkt mit Polypropylen-Vlies);
Euroklasse E (ohne Abstand zum Dämmstoff);
Fabrikat: Isover Vario KM Duplex UV, o.glw.

In Bahnenbreiten von 1,5 m liefern und nach
Verarbeitungsanleitung von außen über die Sparrenführen, auf
die von der Raumseite ausgebaute Innenverkleidung aus
großformatiger Bekleidung, (z.B. Gipskartonbauplatten)
auflegen und mit  Zwischensparren-Sanierungsleiste
300 x 35 x 3,5 mm seitlich an den Sparren befestigen (zwei pro
lfdm Sparren), einschl. dem luftdichten Anschluss an Durchdringungen.
Fabrikat: Isover Integra ZSL, o.glw.
Fabrikat  Klebeband ISOVER Vario MultiTape SL +

Die feuchtevariable Klimamembran ist nicht gespannt zu
verlegen.

Querüberlappungen (ca. 10 cm) der Klimamembrann mit
Klebeband (z.B: Isover Vario MultiTape) nach
Verarbeitungsanleitung luftundurchlässig verkleben.

Alle luftundurchlässigen Anschlüsse an Bauteile wie Sparren,
Mauerwerk, Böden und Decken usw. sind gemäß
Verlegeanleitung mit Anpresslatten oder alternativ mit ISOVER
Vario DoubleFit + Mehrkomponenten-Klebe-Dichtmasse oder
ISOVER Vario ProTape + herzustellen.
Einbauort: Mansarde, Flachdach
Menge: 70,000 m²

**05.7 Mauerkronen Brandwände**
Liefern und Montieren von witterungsbeständigen
Steinwolle-Dämmplatten oberhalb der Mauerkronen der
Brandwände, zur Vermeidung von Brandüberschlägen zwischen den Gebäudeaufgängen,einschl. aller erf. Befestigungsmittel.
Brandverhalten: nichtbrennbar, A1
Wärmeleitfähigkeit: 0,035 W/mK
Breite: 400 mm
Dicke:  60 mm
Fabrikat: Rockwool, Kernrock 035,o.glw.
Angeb. Fabrikat:
Menge: 24,000 m

**05.8 Wärmedämmung zw. Sparren, d= 180 mm**
Wärmedämmung zwischen Sparren bestehend aus
Mineralwolle, hydrophobiert, an die Balken
angeschlossen, einschl. aller erf. Anschlüsse.
Mit einseitiger Strichmarkierung; vlieskaschiert ; speziell wasserabweisend ausgerüstet zum Schutz gegen Feuchteeinfluss während und nach der Einbauphase;
Anwendungsgebiet nach DIN V 4108-10: DAD-dk
Material: Mineralwolle bis zu 80 % aus Recycling-Glas
Wärmeleitfähigkeitsgruppe: 032
Dämmdicke/: 180 mm
Geford. Baustoffklasse: A1
Bezeichnung: MW EN 13162-T2-AF 5
Einbauort: Mansarde, Flachdach
Fabrikat: Isover- Integra ZFK 031, o.glw.
Angeb. Fabrikat :
Menge: 70,000 m²

**05.9 Unterdeckbahn, Klasse 4**
Nahtgesicherte Unterspannung gemäß  Klasse 4 (verklebte
Unterdeckung bzw. nahtgesicherte Unterspannung) der
Fachregeln des Zentralverbandes des Deutschen Dachdeckerhandwerks, einschließlich aller erforderlichen Nebenarbeiten.
Überdeckung mind. 10 cm. Nähte und Stöße verdeckt
mech. befestigen, Stöße versetzt anordnen. Nahtklebebereich
fachgerecht mit Anpressdruck schließen. Kopfstöße und
Anschlüsse an Einbauten, Durchdringungen und aufgehenden
Bauteilen fachgerecht herstellen und schließen.
Endgültige Befestigung erfolgt mittels Konterlattung.
liefern und fachgerecht verlegen.

Die Verlegehinweise des Bahnenherstellers sind zu beachten.
Hochreißfestes PES- BiCo-Spezialvlies mit oberseitiger
diffusionsoffener PU-Beschichtung (Active Membrane System)
doppeltem Selbstkleberand in der Höhenüberdeckung.
ZVDH-Produktdatenblatt: Klasse UDB-A / USB-A
Brandverhalten (EN 13501-1): Klasse E
Reißkraft (EN 12311-1+2): ca. 500/500 N/5 cm
Wasserdichtheit (EN 1928): Klasse W 1
Sd-Wert (EN ISO 12572): ca. 0,15 m
Temperaturbeständigkeit: -40 °C bis +80 °C
Temperaturbeständigkeit kurzzeitig: +120 °C
Flächengewicht: ca. 210 g/m²
Einbauort : steileres Unterdach

Fabrikat: DELTA®-MAXX X Unterdeckbahn, o.glw.
Angeb. Fabrikat:
Menge: 280,000 m²

**05.10 Konterlattung, 30/50 mm**
bestehend aus Lattenholz DIN 4074, C 24, der Sortierklasse
S10/ MS10, mit einem Lattenquerschnitt von 30/50 mm,
rechtwinklig zur Traufe in Abständen von etwa 100 cm
verlegen und mit verzinkten Drahtstiften auf der
Holzunterkonstruktion befestigen, einschl. der Lieferung und
Verlegung eines Nageldichtbandes beidseitig selbstklebend,
incl. dem chem. Holzschutz nach DIN 68800.
Menge: 280,000 m²

**05.11 Dachlattung, 40/60 mm, 340 mm**
Traglattung für Ziegeldeckung bestehend aus Nadelholz
DIN 4074, C24,  der Sortierklasse S10/ MS10, mit einem
Lattenquerschnitt von 40/60 mm auf vorh.
Holzunterkonstruktion aufbringen und mit verzinkten
Drahtstiften befestigen, incl. des chem. Holzschutzes
nach DIN 68800.
Lattenabstand: ca. 320 - 350 mm
Menge: 280,000 m²

**05.12 Traufdielen, 25/240 mm**
Traufbohlen aus Nadelholz DIN 4074, C24, Sortierklasse S10/
MS10, in keilförmiger Ausführung an der Traufkante
anstelle vorbeschriebener Lattung durchlaufend
anbringen und mit verzinkten Drahtstiften befestigen.
Querschnitt: 25/240 mm
Menge: 60,000 m

**05.13 Traufausbildung**
Traufausbildung mit Insektenschutzgitter und
Traufentlüftungselement mit Kamm zur Gewährleistung des
freien Lüftungsquerschnittes.
Einbauort:
Menge: 60,000 m

**05.14 Flachdachziegel**
Eindeckung der geneigten Dachflächen mit zu liefernden
Flachdachziegeln auf die Dachlattung, einschl. der
Verklammerung der Ziegel (Windsogsicherung) nach
Angabe des Herstellers.
Dachneigung: 30-45 Grad
Farbe: nach Wahl des AG
Fabrikat: CREATON - Flachdachziegel MZ3 Klassik, o.glw.
Angeb. Fabrikat:
Menge: 280,000 m²

**05.15 Ortgangziegel, Zulage**
Ortgangziegel, passend zur Dacheindeckung, liefern und
einbauen, incl. Sturmklammer, als Zulage zur
Dacheindeckung.
Menge: 12,000 m

**05.16 Gratziegel, trocken verlegt**
Gratziegel im Farbton zur Eindeckung passend, als
Trockengrat, einschl. Rollfirst, fäulnisimprägnierter
Firstlatte, Firstlattenhalter, Sturmklammer,
Befestigungsmaterial, als Zulage zur Eindeckung.
Menge: 28,000 m

**05.17 Gratanfangsziegel**
Gratanfangsziegel als Formsteine, passend zur
Dacheindeckung, incl. Sturmklammer, liefern und
einbauen, als Zulage zur Dacheindeckung.
Menge: 4,000 St

**05.18 Firstziegel, trocken verlegt**
Firstabdeckung mit Firstziegeln, im Farbton zur
Eindeckung passend, trocken verlegt, einschl.
diffussionsoffenem Lüftungsband (Rollfirst),
fäulnisimprägnierter Firstlatte, Firstlattenhalter,
Sturmklammer, Befestigungsmaterial, als Zulage zur
Eindeckung.
Menge: 12,000 m

**05.19 Walmkappe, Zulage**
Walmkappe, passend zur Dacheindeckung, 3 Abgänge,
liefern und einbauen, incl. Sturmklammer, als Zulage
zur Dacheindeckung.
Menge: 2,000 St

**05.20 An- und Abschlüsse, seitlich, eindecken**
Seitliche An- und Abschlüsse der Eindeckung an
Wandanschlüsse, Ortgänge und Dachfenster durch
Beidecken mit halben und ganzen Dachziegeln, einschl.
der hierzu erforderlichen Zuschneidearbeiten und sonstigen
Nebenleistungen; als Zulage zur Dacheindeckung.
Menge: 40,000 m

**05.21 Antennenziegel**
*** Bedarfsposition ohne GB
Durchgangsziegel für Antennen-Standrohr, mit Gummiman- schettenabdeckung, einschl. Sturmklammer,
Befestigungsmaterial, als Zulage zur Eindeckung. liefern und
eindecken.
Menge: 2,000 St

**05.22 Dunstrohr**
*** Bedarfsposition ohne GB
Dunstrohrsystem bestehend aus Durchgangsziegel, Dunstrohr
und flexiblem Schlauchanschluß, schlagregensicher und offen,
komplett liefern und in die vorhandene Dachfläche,
einschl. aller erf. Nebenleistungen einbauen.
Einschließlich Einschnitt in die Unterkonstruktion zum
Anschluß der Entlüftung sowie der erf. Eindichtung.
Durchmesser: 110 mm
Menge: 4,000 St

**05.23 Dachausstieg**
Dachausstieg, b/h: 54 x 83 cm, standard schwarz, einschl. Eindeckrahmen, liefern und fachgerecht einbauen.
Fabrikat: VELUX, o.glw.
Angeb. Fabrikat:
Menge: 1,000 St

### Titel 06 Klempnerarbeiten

**06.1 Attika-Verblechung,Titan-Zinkblech,Z 500**
Attika-Verblechung mit Frontblende und Tropfblech hinten,
einschl. Holzbohle und einer Lage Bitumenbahn, genagelt,
sowie incl. Herstellen der Stehfälze, Befestigungen,
Eckausbildungen, Abkantungen und Abschlüsse.
Querschnitt Bohle : 30/150 mm
Bitumenbahn : V 13
Material Abdeckung: Titan-Zinkblech
Blechdicke : 0,7 mm
Zuschnitt : 500 mm
Menge: 8,000 m

**06.2 Flachdach-Wasserfangkasten, eckig, 100 mm**
Flachdach-Wasserfangkasten mit Zulauföffnung und
Revisionsabdeckung, mit Überlauföffnung, Ablauf DN 100,
nach DIN EN 612, hergestellt aus Titanzink nach
DIN EN 988.
Oberflächenqualitäten: Titanzink, walzblank
Nenngröße:
Höhe: 390 mm
Tiefe: 150 mm
Breite: 242 mm
Regenrohranschluss DN 100
mit Zulauföffnung DN 100, inklusive TPE-Dichtung.
liefern und montieren, einschließlich Anarbeitung.
Menge: 2,000 St

**06.3 Rinne Titanzink**
Hängedachrinne aus Titanzink nach DIN 18461/ EN 612,
Nenngröße 333 mm (6-tlg.), Nenndicke 0,7 mm, einschließlich
Rinnenhaltern durchlaufend mit ausreichend Gefälle montieren.
Rinnenhalter einlassen und korrosionsgeschützt befestigen.
Längen weichlötend verbinden und einbauen.
Menge: 80,000 m

**06.4 Rinnen-Winkel, Titan-Zinkblech, Z 333**
Rinnen-Winkel, 90 Grad aus Titan-Zinkblech, passend zu
vorbeschriebener Dachrinne, liefern und montieren.
Menge: 4,000 St

**06.5 Rinnen-Endstück, Titan-Zinkblech, Z 333**
Rinnen-Endstücke aus Titan-Zinkblech, passend zu
vorbeschriebener Dachrinne, liefern und montieren.
Menge: 20,000 St

**06.6 Rinnenscharblech, Titan-Zinkblech,**
Rinnenscharblech aus Titan-Zinkblech, als Übergang
von der Dachdeckung zur Dachrinne, 3-fach gekantet;
durchlaufend anbringen.
Zuschnitt: 333 mm
Menge: 80,000 m

**06.7 Einhängstutzen,**
Einhängstutzen aus Titan-Zinkblech, als Rinnenanschluß mit
unterseitig angesetztem Rohrknie für Dachrinnen; einschl. des
nötigen Ausschnittes und des Anschlusses an das vorh.
Fallrohr.
Nennweite: 100 mm
Menge: 10,000 St

**06.8 Dehnungsausgleich für Hängedachrinne**
Dehnungsausgleich für vorbeschriebene Hängedachrinne
liefern und fachgerecht einbauen.
Menge: 4,000 St

**06.9 Laubfangkörbe aus verz. Draht**
Laubfangkörbe aus verzinktem Draht, für die Abläufe der
halbrunden Hängerinnen liefern und einbauen.
Menge: 10,000 St

**06.10 Fallrohrbögen, Titan-Zinkblech,**
Fallrohrbögen aus Titan-Zinkblech, in Form, Ausführung und
Abmessung zu den Regenfallrohren (DN 100) passend,
in Schwanenhalsausbildung mit Doppelbogen als Verbindung
zwischen der Dachrinne und dem Regenfallrohr liefern und
fachgerecht einbauen.
Durchmesser: DN 100 mm
Menge: 10,000 St

**06.11 Wandanschluß der Dacheindeckung**
Wandanschluss mit Koraflex 320 mm / Koraflex Plus 300 mm
Wand- und Kaminanschlussrolle sowie Abschlussleiste liefern
und einbauen, anbringen und mit Koramic Multi-Fix
Anschlusskleber abdichten.
Anarbeiten der Deckung berücksichtigen.
Herstellerangaben sind zu beachten.
Menge: 36,000 m

**06.12 Kaminverwahrung - Titan-Zinkblech**
Kaminverwahrung aus Titan-Zinkblech einschl. eines
Überhangstreifens für fachgerechte Anschlüsse
an Sichtmauerwerk incl. Eckanteile; alle Teile fertig
angebracht einschl. der erforderlichen Fräsarbeiten in
massive Bauteile, Kappleiste sowie der dauerelastischen
Abdichtung mit einem alterungs- und witterungsbeständigen
Zweikomponentenmaterial auf Thiokolbasis.
Blechdicke : 0,7 mm
Zuschnitt : 333 + 170 mm
Kaminabmessung: bis 180/50 cm
Dachneigung : 35 Grad
Menge: 8,000 m

**06.13 Laufroste für Kaminkehrer**
Laufroste aus verzinktem Flachstahl, einschl. Verbindungsstücke an den Längsstößen liefern und incl. der Laufbohlenstützen und der Befestigungslaschen in die Dachdeckung
einbauen.
Rostlänge : 600 mm
Rostbreite: 250 mm
Menge: 5,000 m

**06.14 Schneefanggitter, Titan-Zinkblech**
Schneefanggitter aus Titanzink, mit gekröpften Stützen liefern
und montieren.
Gitterhöhe: 200 mm
Menge: 38,000 m

**06.15 Fallrohrfreiendlauf, Titan-Zinkbl.,DN100**
Fallrohrfreiendlauf zur Entwässerung.
Nenngröße: DN 100
Material: Titan/Zinkblech
Menge: 10,000 St

### Titel 07 Blitzschutz

**07.1 Fangleitung 8mm AL**
*** Bedarfsposition ohne GB
Rd 8 mm Aluminium Knetlegierung, nach DIN EN 62305-3,
liefern und als Fangleitung auf der Dachfläche
verlegen (incl. Anschluss an Fangstange und Ableitung)
einschließlich allem erforderlichem Zubehör wie
Leitungshalter, Verbinder und Anschlussklemmen.
Menge: 115,000 m

**07.2 Ableitung 8mm AL**
*** Bedarfsposition ohne GB
Rd 8 mm Aluminium Knetlegierung, nach DIN EN 62305-3,
liefern und als Ableitung unter Vollwärmeschutz
verlegen einschließlich allem erforderlichem Zubehör
wie Leitungshalter, Verbinder und Anschlussklemmen.
Menge: 32,000 m

**07.3 Fangstange 16 mm**
*** Bedarfsposition ohne GB
Fangstange 16 mm, feuerverzinkter Stahl, mit
angeschmiedetem Lappen, mit allem erforderlichen
Zubehör liefern und montieren.
Menge: 1,000 St

**07.4 Anschlüsse**
*** Bedarfsposition ohne GB
Herstellung von Anschlüssen an Regenfallrohr,
Dachrinne, und diversen Dachaufbauten als Klemm-,
Niet- oder Schraubverbindungen, einschl. allem erf.
Zubehör.
Menge: 20,000 St

**07.5 Trennklemme**
*** Bedarfsposition ohne GB
Trennklemme nach DIN 48 835 aus feuerverzinktem Stahl
für Rundleiter 8 - 16 mm,
komplett mit:
- UP-Kasten
- V2A-Abdeckung und
- allem erforderlichen Zubehör, liefern und montieren.
Menge: 4,000 St

**07.6 Nummernschild**
*** Bedarfsposition ohne GB
Nummernschild zur Kennzeichnung von Trennstellen
mit eingeprägter Nummer gemäß Revisionsunterlagen.
Menge: 4,000 St

**07.7 Korrosionsschutzbinde**
*** Bedarfsposition ohne GB
Korrosionsschutzbinde, Bandbreite 150 mm, liefern und
an den Anschluss- und Verbindungsstellen im Erdreich
Isolierungen herstellen.
Menge: 4,000 St

**07.8 Tiefenerder 20 mm**
*** Bedarfsposition ohne GB
Tiefenerder, Edelstahl V4A, zusammensetzbar mit Zapfen,
Bohrung und Schlagspitze Typ S 20 mm Ý, Erdwiderstand
ca. = 10 Û, Länge: ca 5 m nach DIN 48 852 liefern, mit
allen erforderlichem Zubehör verlegen, einschließlich
Meßprotokoll.
Menge: 4,000 St

**07.9 Meßprotokoll**
*** Pauschalposition
*** Bedarfsposition ohne GB
Messen und Prüfen der Blitzschutz- und Erdungsanlage,
Anzahl der Meßstellen: 4 Stk.
Gemessene Widerstandswerte auflisten einschl.
Prüfbericht.
Menge: 1,000 psch
